# Dispositivo de ancoragem têxtil fixado mecanicamente à estrutura de betão

- Propriedade do ficheiro: CYPE INGENIEROS, S.A.
- Formato: FIEBDC-3/2002
- Moeda: EUR
- Custos indirectos: 3.00 %
- IVA: 23.00 %

## Y Segurança e saúde

### YC Sistemas de protecção colectiva

#### YCL Linhas e dispositivos de ancoragem

**YCL220** Ud Dispositivo de ancoragem têxtil fixado mecanicamente à estrutura de betão.
Dispositivo de ancoragem para fixação mecânica a paramento de betão, modelo TAC 50-H.70 "MARCELINO", de 700 mm de comprimento, formado por fita de poliéster; 1 parafuso de olhal num extremo, com ligação roscada e 1 argola no outro extremo, amortizável em 1 utilização e bucha de expansão metálica, anilha e porca, para segurar um operário.
Critério de medição de projecto: Número de unidades previstas, segundo Plano de Segurança e Saúde.
Critério de medição de obra: Medir-se-á o número de unidades realmente colocadas segundo especificações do Plano de Segurança e Saúde.

| Código | Un | Descrição | Rendimento | Preço | Importância |
|---|---|---|---|---|---|
| mt50spd030b | Ud | Dispositivo de ancoragem para fixação mecânica a paramento de betão, modelo TAC 50-H.70 "MARCELINO", de 700 mm de comprimento, formado por fita de poliéster; 1 parafuso de olhal num extremo, com ligação roscada e 1 argola no outro extremo, classe A1. (material) | 1.000 | 8.30 | 8.30 |
| mt50spd035 | Ud | Bucha de expansão metálica, anilha e porca. (material) | 1.000 | 0.89 | 0.89 |
| mo120 | h | Operário Segurança e Saúde. (mão de obra) | 0.050 | 21.45 | 1.07 |
| % | % | Custos directos complementares | 2 % | 10.26 | 0.21 |
|  |  | Custos directos |  |  | 10.47 |
