# Dispositivo de ancoragem têxtil fixado mecanicamente à estrutura de betão

- Propriedade do ficheiro: CYPE Ingenieros S.A.
- Formato: FIEBDC-3/2016
- Programa: Gerador de preços para construção civil. CYPE Ingenieros, S.A.
- Data: 28/03/2024
- Moeda: EUR
- Custos indirectos: 3 %
- IVA: 23 %

## Y Segurança e saúde

### YC Sistemas de protecção colectiva

#### YCL Linhas e dispositivos de ancoragem

**YCL220** Ud Dispositivo de ancoragem têxtil fixado mecanicamente à estrutura de betão.
Dispositivo de ancoragem para fixação mecânica a paramento de betão, modelo TAC 50-H.70 "MARCELINO", de 700 mm de comprimento, formado por fita de poliéster; 1 parafuso de olhal num extremo, com ligação roscada e 1 argola no outro extremo, amortizável em 1 utilização e bucha de expansão metálica, anilha e porca, para segurar um operário.
Critério de medição de projecto: Número de unidades previstas, segundo Plano de Segurança e Saúde.
Critério de medição de obra: Medir-se-á o número de unidades realmente colocadas segundo especificações do Plano de Segurança e Saúde.

| Código | Un | Descrição | Rendimento | Preço | Importância |
|---|---|---|---|---|---|
| mt50spd030b | Ud | Dispositivo de ancoragem para fixação mecânica a paramento de betão, modelo TAC 50-H.70 "MARCELINO", de 700 mm de comprimento, formado por fita de poliéster; 1 parafuso de olhal num extremo, com ligação roscada e 1 argola no outro extremo, classe A1. (material) | 1 | 8.3 | 8.300 |
| mt50spd035 | Ud | Bucha de expansão metálica, anilha e porca. (material) | 1 | 0.89 | 0.890 |
| mo120 | h | Operário Segurança e Saúde. (mão de obra) | 0.05 | 21.45 | 1.073 |
| % | % | Custos directos complementares | 2 % | 10.263 | 0.205 |
|  |  | Custos directos |  |  | 10.468 |

Resíduos:
- colocação: mt50spd035 Bucha de expansão metálica, anilha e porca; factor de resíduo 0.00216

## Recursos

**mt50spd035** Ud Bucha de expansão metálica, anilha e porca
Dados técnicos: Custo energético 0.305 MJ; Emissão de CO2 0.017 kg; Código LER 17 04 05; Massa do elemento 0.025 kg; Volume 0.000012 m3
Resíduos:
- embalagem: re150101 Embalagens de papel e cartão. (componente de resíduo); rendimento 0.002 kg; Código LER 15 01 01; Massa do elemento 1 kg; Volume 0.001333 m3
- embalagem: re170203 Plástico. (componente de resíduo); rendimento 0.001 kg; Código LER 17 02 03; Massa do elemento 1 kg; Volume 0.001667 m3
